# TrÜbPl Klietz, K. i. Walde, NB Materialbewirtschaftungsgeb.
Angebotsaufforderung (GAEB DA XML 3.1, DA83)
Projekt: 9468221095
Währung: EUR
Nebenangebote zugelassen: ja
Auftraggeber: Amt für Immobilien- und Baumanagement Stendal, Sachsen-Anhalt, Baubüro Stendal, Scharnhorststraße 38, 39576 Stendal, Telefon 03931/4939-0, Fax 03931/4939-299, E-Mail Poststelle-SDL.AIB@sachsen-anhalt.de
Erstellt mit: GXML Toolbox V3.3 R20210630, iTWO_64 V11.0.738, 15.07.2026

## Deckblatt
Deckblatt

Bauherr:  Amt für Immobilien- und Baumanagement
  AIB Stendal
  Scharnhorststraße 38
  39576 Stendal

Ausschreibung:  Los 10 Estrich

Bauvorhaben:  TrÜbPl Klietz
  Neubau Materialbewirtschaftungsgebäude
  "Kaserne im Walde"

Baustellenort:  39524 Klietz
  Kaserne im Walde

Beginn geplant:  31.08.2026

Ende geplant:  07.11.2026

Planung und Bauleitung  Amt für Immobilien- und Baumanagement
  AIB Stendal
  Scharnhorststraße 38, Haus B
  39576 Stendal

Bis zum Zuschlag bleibt der Bieter an sein Angebot gebunden. Der Zuschlag wird durch den Auftraggeber erteilt.
Der Unterzeichnete bietet an, aufgrund genauer Prüfung der Verhältnisse den Vertragsgegenstand nach unterschriftlicher Anerkennung aller Vertragsbestandteile, unter Bindung bis zum Zuschlag, zu den in diesem Leistungsverzeichnis angebotenen Einheitspreisen um die voraussichtliche

Ungeprüfte Angebotssumme inkl. MwSt.:........................................Euro

auszuführen.

Geprüfte Angebotssumme inkl. MwSt.:........................................Euro

....................................., den ...............................................................................................................................
Ort, Datum  Bieter, Stempel und Unterschrift

## Hinweise Sicherheitsbereich
Die Liegenschaft ist militärischer Sicherheitsbereich, so dass mit
Zutrittskontrollen zu rechnen ist.
Zur Ausführung der Arbeiten sind durch die ausführende Firma
Sonderausweise (Betretungsberechtigung der Liegenschaft) für alle auf der Baustelle eingesetzten Arbeitskräfte bei der Bundeswehr zu
beantragen und vor der Ausführung in der Kaserne Klietz abzuholen.
Ein entsprechender Vordruck zur Antragstellung wird der ausführenden Firma durch das Bau- und Liegenschaftsmanagement Sachsen- Anhalt (BLSA), Technisches Büro Magdeburg, Baubüro Stendal mit der Auftragserteilung zur Verfügung gestellt.
Weiterhin besteht die Forderung durch die Bundeswehr, dass vor
Ausführungsbeginn eine Haftungsausschlusserklärung durch den AN
unterschrieben wird. Dies geschieht im Rahmen der Abholung der
Sonderausweise.

2. Hinweise Baustelle

2.1. Verkehr auf der Baustelle
Auf der Baustelle ist außer innerbetrieblichem Baustellenverkehr kein Fremdverkehr zu erwarten. Der Truppenübungsplatz Klietz "Kaserne im Walde" befindet sich unweit der Gemeinde Klietz (Sachsen - Anhalt), zu erreichen über die B 107 nördlich- östlich von Stendal (Richtung Havelberg).

2.2. Freizuhaltende Flächen
Die im Baustelleneinrichtungsplan festgeschriebenen Nutzungsbereiche sind einzuhalten. Alle weiteren Flächen sind Freihalteflächen und dürfen nicht belegt werden. Baustellenzufahrtswege sind grundsätzlich als
Rettungswege freizuhalten. Der AN hat eigenverantworlich für
abgeschlossene Lagerungsmöglichkeiten zu sorgen. Alle hierfür
notwendigen Leistungen sind in die Baustelleneinrichtung einzurechnen und werden nicht gesondert vergütet. Tagesunterkünfte werden nicht zur Verfügung gestellt.

2.3. Überlassung von Anschlüssen für Energie, Wasser, Abwasser
Für die Dauer der Baumaßnahme werden die für die Baustelle notwendigen Medienversorgungen vom AG sichergestellt. Von hier aus können die Anschlüsse und Baustromverteilerschränke, bestückt mit Dreh- und Wechselstromsteckdosen, versorgt werden. Die Abrechnung der Energiekosten erfolgt gem . WBVB (Weitere Besondere Vertragsbedingungen)

2.4. Umweltrechtliche Vorschriften
Die allgemeinen Bestimmungen und Gesetze des Bundes, des Bundeslandes Sachsen - Anhalt sowie des Kreises und der Gemeinde über die Vermeidung und Entsorgung von Abfällen (Abfallbeseitigungsgesetz), insbesondere die
Mülltrennung sind zu beachten. Der AN hat die Baustelle täglich zu
reinigen und den Müll aller Art zu beseitigen. Anfallender Bauschutt ist nach den Vorgaben für die Wiederverwertung und Entsorgung getrennt zu sammeln und zu beseitigen, einschl. Entsorgungsnachweis bei allen Materialtransporten.

2.5. Schutzmaßnahmen, Schutzgebiet und Schutzzeiten
Die Baustelle ist so zu errichten und zu betreiben, dass von dieser
ausgehende Emissionen nicht zu unzumutbaren Belästigungen der
Nachbarschaft oder der Allgemeinheit führen. Es sind Baumaschinen einzusetzen, die den Anforderungen der 3 2. Verordnung zur Durchführung des BImschG (3 2. BImschV- Geräte- und Maschinenlärmschutzverordnung) i .D. F. vom 29. August 2002 entsprechen. Beim Betrieb der Baustellen sind die Immissionsrichtwerte der allgemeine Verwaltungsvorschrift zum Schutz gegen Baulärm - Geräuschimmissionen - vom 19.08.1970 (Bundesanzeiger Nr. 160) einzuhalten.

2.6. Allgemeine Schutz- und Sicherungsmaßnahmen
Im Rahmen der Ausführungen ist darauf zu achten, dass der Betrieb des Nutzers durch den Baustellenbetrieb nicht beeinträchtigt wird. Störungen aufgrund von Anlieferungen größerer Güter / Materialien sind dem Bauleiter und dem Koordinator des AG rechtzeitig anzuzeigen und von ihm genehmigen zu lassen. Die baustelleninternen Verkehrsflächen, die durch den Baustellenbetrieb beeinträchtigt werden, sind ständig sauber zu halten.
Sollte die Sauberkeit nicht gegeben sein, und der AN nach erster
Aufforderung seiner Pflicht nicht nachkommen, wird der AG zu Lasten des AN diese Leistungen durch eine Drittfirma ausführen lassen und dem AN bei seiner Rechnungsstellung in Abzug bringen. Der AN hat für diese Kontrolle nach Auftragsvergabe schriftlich einen verantwortlichen Mitarbeiter zu benennen, der in Ausnahmefällen auch telefonisch zu erreichen ist.

2.7. Maßnahmen nach Baustellenverordnung und Arbeitsschutzgesetz
Für die Baumaßnahme wird vom AG einen Sicherheits- und Gesundheitsschutz Koordinator beauftragt. Für die Baumaßnahme wird der SiGe- Ko eine Baustellenordnung aufstellen. Die Baustellenordnung wird Bestandteil des Vertrages.

2.8. Parallele Arbeitsabläufe anderer Unternehmen auf der Baustelle
Bedingt den Umfang der stattfindenden Baumaßnahmen befinden sich ständig weitere Gewerke auf der Baustelle. Gegenseitige Rücksichtnahme und Achtung der Leistung anderer ist erforderlich. D er AN hat eine Koordinierungspflicht mit anderen Gewerken. Bei möglichen Gefährdungen anderer Gewerke durch Arbeiten des AN besteht die unbedingte Informationspflicht und Abstimmung der gegenseitigen Aktivitäten.

2.9. Eignungs- und Gütenachweise
Der AN hat dem AG unaufgefordert die entsprechenden Unterlagen
vorzulegen.

2.10. Leistungen für andere Unternehmer
Der AN hat eigenverantwortlich im Rahmen seiner auszuführenden
Leistungen seine Nachunternehmer zu koordinieren und die für die
Ausführung erforderlichen Leistungen zu überwachen. Er hat an den
regelmäßig stattfindenden Baubesprechungen teilzunehmen. Eventuell anfallende Kosten sind in die Gemeinkosten der Baustelleneinrichtung einzurechnen. An den Besprechungen hat ein deutschsprachiger und entscheidungsbefugter Vertreter des AN teilzunehmen.

2.11. Gegenstand der Bauleistung
Gegenstand dieser Ausschreibung sind die Einzelleistungen für
die Rohbauarbeiten, wie nachfolgend beschrieben, für die Errichtung des Materialbewirtschaftungsgebäudes auf dem Gelände der Kaserne Im Walde.

## ZTV - Estricharbeiten
ZTV - Estricharbeiten

1. Normen und Richtlinien:

Der sachliche Geltungsbereich ergibt sich ebenso wie die technische Ausführung aus ATV/DIN 18353 - Estricharbeiten

Es wird insbesondere verwiesen auf:
VOB/C Allg. Techn. Vertragsbedingungen für Bauleistungen
DIN 18299 Allg. Regelungen für Bauarbeiten jeder Art
DIN 4109 Schallschutz im Hochbau
DIN 18560 Estriche im Bauwesen
DIN EN 13162 bis 13171 Wärmedämmstoffe für Gebäude
DIN EN 13813 Estrichmörtel und Estrichmassen
Zement-Merkblatt, herausgegeben vom Verein Deutscher Zementwerke e.V. Betontechnik B 19 8.2010,

Ergänzend zu den in VOB, Teil C aufgeführten Normen gelten:
DIN 4102 - Brandverhalten von Baustoffen und Bauteilen
DIN 4109 - Schallschutz im Hochbau
DIN 52270 - Prüfung von Mineralwolle-Dämmstoffen (gilt hier für Definitionen)
DIN 68755-1 - Holzfaserstoffe; Dämmstoffe für die Wärmedämmung
DIN 68755-2 - Holzfaserstoffe; Dämmstoffe für die Trittschalldämmung
DIN EN 826 - Wärmedämmstoffe für das Bauwesen; Bestimmung des Verhaltens bei Druckbeanspruchung

Zu beachtende Technische Regeln:
AGI A 12-1 bis 4 - Industrieböden - Industrieestriche - Ergänzungen zu DIN 18560

Merkblätter "Hinweise und Richtlinien für die Planung und Ausführung von Fließestrichen auf Calciumsulfatbasis" der IGE Industrie Gruppe Estrichstoffe im Bundesverband der Gipsindustrie e.V. und des IWM Industrieverband Werk Mörtel e.V.

Industrieverband Dichtstoffe e.V., insbesondere:
Nr. 1: Abdichtung von Bodenfugen mit elastischen Dichtstoffen
Nr. 3: Konstruktive Ausführung und Verarbeitung der Fugen im Nassbereich
Nr. 4: Abdichtung von Fugen im Hochbau mit Elastomer-Fugenbändern unter Verwendung von ausreagierenden Klebstoffen
Nr. 5: Butylbänder

Merkblätter
Zentralverband des Deutschen Baugewerbes:
ZDB Fußbodenkonstruktionen, Estriche - Keramische Fliesen und Platten, Naturwerkstein und Betonwerkstein auf calciumsulfatgebundenen Estrichen

Bauberatung Zement:
Zement-Merkblatt B 19 - Zementestrich

Güteschutz:
RAL-RG 818 - Güteschutz; Estriche; Gütesicherung

Für Dämmstoffe kann eine Prüfung nach DIN EN 826 - Wärmedämmstoffe für das Bauwesen; Bestimmung des Verhaltens bei Druckbeanspruchung - verlangt werden.

2. Stoffe, Bauteile

Es dürfen nur trittfeste Wärmedämmstoffe verwendet werden.
Polystyrol-Hartschaumplatten müssen zur Vermeidung von Schwindfugen ausreichend abgelagert sein. Der Nachweis über das Herstellungsdatum kann verlangt werden.

Es sind nur chromatarme Zemente zu verwenden.

3. Ausführung

Vom Auftraggeber wird ein Meterriss bzw. eine Höhenkote und ein Höhenbezugspunkt je Bauteil und Geschoss vorgegeben.

Vor Beginn der Arbeiten sind die tatsächlichen Einbauhöhen bezogen auf das gesamte Ausbausystem vom AN in Erfahrung zu bringen, wenn unzulässige Toleranzen oder Änderungen des geplanten Fußbodenaufbaus festgestellt oder vermutet werden.

Werden Mehrdicken gegenüber dem Leistungsverzeichnis erforderlich, sind diese vor Beginn der unmittelbar betroffenen Leistung vom AN anzukündigen und zu vereinbaren.

Die zu bearbeitenden Flächen werden besenrein zur Verfügung gestellt. Dies entbindet den AN nicht von seiner Verpflichtung ebenfalls die Flächen vor Ausführung nochmals abzukehren / besenrein zu reinigen.

Die Stellflächen für Misch- und Fördereinrichtungen sind gemeinsam mit der Bauleitung vorher festzulegen.

Säulen von Schwenkarmaufzügen dürfen nicht zwischen Balkonen oder Kragplatten eingespannt werden; beim Einspannen in Mauerwerksöffnungen sind diese vor Beschädigungen zu schützen, nach Möglichkeit sind Fensterwinkel zu verwenden.

Ergibt sich aus dem Meterriss, dass geplante Estrichdicken nicht eingehalten werden können - das gilt ganz besonders für Mindestdicken -, so ist über die Bauleitung eine Entscheidung zu fordern.

Bereits fertiggestellte Leistungen Dritter, wie Sichtbetonbauteile, Installationen, Fertiglackierungen von Heizkörpern, Türen, Holzbauteilen, Treppen, Belägen etc. sind vom Auftragnehmer gegen Beschädigung und Verschmutzung wirksam zu schützen. Bei Materialtransport durch bauseits angebrachte Türen oder Fenster sind Vorkehrungen zu treffen, um Beschädigungen der Gewände, Bekleidungen und Schwellen zu vermeiden. Die Art des Materialtransportes ist mit der Bauleitung abzusprechen. Zur Vermeidung von Verunreinigungen (Wasser, Schlämme) sind entsprechende Maßnahmen vorzusehen. Entstandene Verunreinigungen sind umgehend zu beseitigen. Böden mit verschiedenen Höhenkoten sind entsprechend abzuschalen. Türanschlagwinkel sind zu setzen, wobei immer der liegende Winkelschenkel vom höheren Estrichaufbau überdeckt wird.

Für Zargeneinstand in Estrichstärke sind Türöffnungen entsprechend auszusparen. Nach Zargen-Montage ist der Estrich in diesem Bereich fachgerecht oberflächenerhöht zu schließen.

Aussparungen sind zu schalen.

Haftbrücken müssen grundsätzlich vollständig abtrocknen.

Trennschichten - mit Ausnahme von Dampfdruck- Ausgleichsschichten - müssen eine glatte Oberfläche besitzen.

Für Gefälleestrich muss das Gefälle in einer Estrich-Unterschicht ausgeführt werden.

Das Gefälle zu Einläufen ist in der Regel von 4 Seiten ("pyramidenstumpfartig") auszuführen.

Maschenartige Bewehrung ist mit einer Überdeckung von drei Maschen vorzusehen, wenn keine kraftschlüssige Verbindung der Bewehrung vorgenommen wird.

Die Estrichoberfläche ist grundsätzlich so auszuführen, dass - wenn nicht anders angegeben -, Nutzbeläge üblicher Art, wie Teppich, PVC, Parkett, Fliesen etc. aufgebracht werden können. Somit sind Estrichoberkanten genau einzuhalten und Schwindrisse zu vermeiden.

Ist Schleifen und Spachteln vorgesehen, so bleibt die Anzahl der Schleifgänge und Spachtelaufträge sowie die Wahl der richtigen Körnung dem Auftragnehmer überlassen und ist auf die vorgesehene Beschichtung einzustellen.

Vor Arbeiten, die  Feinstaub erzeugen, sind die Räume entsprechend abzudichten, der Staub zu beseitigen und/oder Absauggeräte zu verwenden.

Strahlmittelrückstände sind auch aus dem umliegenden Verkehrsraum, aus Poren, Fugen u. dgl. sowie von den Gerüstböden zu entfernen.

Calciumsulfatestrich darf nicht in Feuchträumen eingebaut werden. Bei Temperaturen über 30° sind Maßnahmen zum Schutz vor Verdunstung des Anmachwassers zu treffen.

Die mit frisch ausgeführtem Estrich fertiggestellten Räume sind ohne Inanspruchnahme fremder Hilfe abzusperren, einschließlich des benötigten Absperrmaterials und, soweit erforderlich, gegen rasches, ungleichmäßiges Austrocknen zu schützen. Insbesondere sind Vorkehrungen zum Schutz gegen Zugluft zu treffen. Die Estrichoberfläche muss nach Freigabe zur Begehbarkeit so widerstandsfähig sein, dass sie bis zur Verlegung des Oberbodens den normal üblichen Handwerkerverkehr ohne Schaden aufnehmen kann.

Ist eine Bauaustrocknung mit Trockengeräten vorgeschrieben bzw. im Leistungsverzeichnis enthalten, so ist bis auf den vorgegebenen Sollwert zu trocknen. Das Aufstellen eines Hygrometers zählt zu den Nebenleistungen.

Dämmungen

Auf die Rohdecke gestellte, selbstklebende Randstreifen sind stoßüberlappend so anzubringen, dass alle Bauteile wirksam getrennt sind und ein Überstand über OK-Estrich gewährleistet ist. Der Randstreifenüberstand darf vom Estrichleger grundsätzlich nicht abgeschnitten werden. Er wird vom Bodenleger, Fliesenleger etc. belagbündig abgeschnitten, um zu gewährleisten, dass die Kontakttrennung im Randanschluss erhalten bleibt. Ist die Wandbekleidung nicht bis zur Rohdecke geführt und befindet sich der Absatz noch innerhalb des Fußbodenaufbaus, so müssen zur Vermeidung von Schallbrücken Dämmstoffstreifen als Auflage für die abgewinkelten Randstreifen eingebracht werden. Bei zweilagigen Dämmschichten ist der abgewinkelte Schenkel des Randstreifens auf die erste Dämmschichtlage zu stellen. Auch bei Rohr- und Kanaldurchführungen sind Randstreifen zu verlegen. Randdämmstreifen sind wie die Dämmung abzudecken.

Wird ein Schalldämmmaß ohne nähere Erläuterung im Leistungsverzeichnis angegeben, so genügt die Einhaltung des Labor-Dämmmaßes nicht. Der Auftragnehmer hat nach seinem vorauszusetzenden Wissensstand Bedenken geltend zu machen, wenn der effektiv gewollte oder nach Vorschrift erforderliche Wert mit der ausgeschriebenen Konstruktion vor Ort nicht erreicht wird.

Zur Schalldämmung ist zu beachten: Erkennbare Mängel am Baukörper sowie in den Vorleistungen, die sich nachteilig auf die Schalldämmung auswirken können, sind dem Auftraggeber mitzuteilen.

Metallteile wie Abläufe, Rohre, Standkonsolen, Trennschienen u. dgl. dürfen grundsätzlich keine starre Verbindung mit dem Estrich besitzen; sie sind mit Dämmstreifen zu ummanteln und ggf. gegen chemische Einflüsse aus dem Estrich zu schützen.

Bei mehrlagigen Dämmschichten ist eine allseitige Fugenüberdeckung vorzunehmen. In der Regel ist die Dämmung unter Anschlagschienen durchzuführen.

Dämmstoffe dürfen keinesfalls Hohlstellen im Fußboden ergeben. Falls die Rohdecke unzulässige Toleranzen aufweist, ist nach Rücksprache mit der Bauleitung ein Ausgleichsestrich aufzubringen.

Dämmschichten sind an im Fußbodenaufbau befindliche Rohrleitungen kantengerade zu verlegen. Eine akustische Entkopplung ist zu garantieren. Insbesondere dürfen Rohrbefestigungen keinen Schall auf die Decke übertragen.

Hohlräume zwischen und unterhalb von Rohren sind ggf. durch zusätzliche Schüttungen zu dämmen, bei späterem Fliesen- oder Plattenbelag ist ein gebundener Ausgleich erforderlich.

Trittschalldämmungen sollen nur einlagig verlegt werden; bei einer kombinierten Verlegung mit Wärmedämmungen sollten Trittschalldämmstoffe unter Belastung maximal 25 mm dick sein. Bei Trittschalldämmstoffen mit mittlerer oder geringer Zusammendrückbarkeit (Bezeichnungen sm, sg) kann diese Dicke überschritten werden.

Im Bereich von Estrichtransportwegen wie Fluren, Vorplätzen etc. ist die Dämmung erst kurz vor Estricheinbau zu verlegen, um Schäden am Dämmmaterial durch Transportbewegungen etc. auszuschließen.

Dämmschichten unter Estrichaufbau sind mit geeignetem Abdeckmaterial abzudecken. Die Verlegerichtung ist entgegengesetzt der Dämmschichtverlegung auszuführen. An den Stößen überlappt sich das Abdeckmaterial um 10 cm und ist an allen seitlichen, senkrechten Abschlüssen hochzuführen, sofern keine Randstreifen mit Folienlappen verwendet werden. Dämmschichten auf nicht unterkellerten Fußböden sind gegen aufsteigende Feuchtigkeit zu schützen.

Beim Umgang mit Mineralfaserdämmstoffen (Einbau und Ausbau) ist für gute Durchlüftung der Räume zu sorgen. Eventuelle Staubablagerungen sind zu entfernen (Kehren ist untersagt). Beim Trennen ist keine Säge zu verwenden. Beim Ausbau sind diese Dämmstoffe nach Möglichkeit zu befeuchten. Bei der Verarbeitung, vor allem bei Trennung entstehende Rückstände von Mineralwolle dürfen nicht gefegt werden. Es sind zugelassene Staubsauger zu verwenden. Verschnitt, Abfälle und Staubsaugerinhalte sind in staubdicht schließenden Behältern (auch Plastiksäcke sind zulässig) zu sammeln. Das gilt insbesondere beim Ausbau und Rückbau alter Dämmstoffe.

Sofern Fließestrich auf die Dämmung aufgebracht wird, ist die Folienabdeckung wasserundurchlässig durch Kleben oder Schweißen der Überlappungen auszuführen. Bei mehrlagigen Dämmungen unterschiedlicher Festigkeit soll die weichere Schicht unten liegen.

Fugen

Vor dem Verlegen der Oberbeläge sind Fugen, die sich unter Umständen gebildet haben, fachgerecht mit Kunstharz zu verdübeln und auszugießen. Vorhandene Bewegungsfugen sind entsprechend zu berücksichtigen.

Fugen sind nach einem Fugenplan anzulegen. Die Felder sollen nicht größer als 40 m2 sein. Es sind auch Unterteilungen vorzunehmen, falls die Flächen vorspringen. Die einzelnen Felder sind ohne Arbeitsunterbrechung herzustellen. Bewehrungen sind bei Bewegungsfugen zu unterbrechen.

Fugen sind auch dort anzulegen, wo Körperschallübertragung vermieden werden soll.

Fugen sind mittig unter den Türen anzuordnen.

Ist bei schwimmenden Estrichen ein Höhenversatz der Fugen nicht auszuschließen, sind sie so zu verdübeln, dass eine Bewegung horizontal möglich ist.

Scheinfugen sind mit entsprechenden Fugenprofilen auszuführen.

Elastische Fugen sind grundsätzlich zu hinterfüllen, um eine Dreiflankenhaftung zu vermeiden. Als Hinterfüllung sind geschlossenzellige, nichtsaugende Materialien zu verwenden.

4. Preisinhalte

Ergänzend zu DIN 18353 bzw. 18354 gelten als Nebenleistung:

- Arbeitsunterbrechungen sowie Ortswechsel innerhalb der Baustelle, bedingt durch paralleles Arbeiten mit anderen Gewerken, es sei denn, dass das hierbei allgemein übliche Maß überschritten wird.
- Der bei korrekter Verlegung von Rohrleitungen in der Dämmschicht entstehende Aufwand für Anpassung und Verschnitt an Bodenkanäle, etc..
- Das Lüften der Räume und das Staubsaugen in geschlossenen Räumen nach der Verarbeitung von Mineralfasererzeugnissen.
- Das Hinterfüllen von Fugen, das Reinigen, Vorbehandeln und das Begradigen der Ränder durch Abkleben.
- Der Schutz von Bau- und Anlagenteilen, z.B. Fenster, Türen, Technikeinbauten etc. mit geeigneten Schutzmaßnahmen welche vor Ausführung mit der Bauleitung des AG abzustimmen sind (z.B. durch abkleben).
- Das Anarbeiten an alle den Estrich durchdringende Bauteile (z.B. Bodenabläufe, Haustechnikleitungen, etc.).
- Das, ggf. auch nachträgliche, Abschleifen von Spachtelgraten.
- Das Beseitigen von Schneidrückständen durch Absaugen.
- Das Herstellen der erforderlichen Estrich-Trennfugen, sowie das nachträgliche einschneiden, verharzen und schließen.
- Nachträgliches Schneiden einer Bewegungsfuge in den Estrich, inkl. der dauerelastischen Verfugung.

## 10 Estricharbeiten
Datum: 15.07.2026

### Bereich 1 Schwimmender Estrich

#### Abschnitt 1.1 Zementestrich

**1.1.1 Untergrund reinigen Beton laden LKW AN**
STLB-Bau 2025-10 033, Katalog-Nr. LP6/10/01.01.0001
Reinigen des Untergrundes aus Beton, von grober Verschmutzung, aufgenommene Stoffe sammeln, auf LKW des AN laden, Abfall ist nicht gefährlich, nicht schadstoffbelastet, die Entsorgung wird gesondert vergütet.
Menge: 165,500 m2
Leistungsbereichkatalog: 033

**1.1.2 Abfall nicht gefährlich AVV170904 nicht schadstoffbelastet LKW AN transp. entsorgen Verwertungsanlage bis 100km Vergüt.Entsorg. AN**
STLB-Bau 2025-10 087, Katalog-Nr. LP6/10/01.01.0002
Sonstige Bau- und Abbruchabfälle,
nicht gefährlich, Abfallschlüssel nach AVV (Abfallverzeichnis-Verordnung) 170904 gemischte Bau- und Abbruchabfälle,
nicht schadstoffbelastet,
auf Fahrzeug lagernd, mit LKW des AN transportieren, entsorgen, max. Gesamtgewicht ohne Beschränkung, zur Verwertungsanlage, Transportweg bis 100 km, Vergütung der Entsorgung übernimmt AN.
Menge: 0,200 t
Leistungsbereichkatalog: 087

**1.1.3 Trennschicht PE-Folie einlagig D 0,2mm**
STLB-Bau 2025-10 025, Katalog-Nr. LP6/10/01.01.0003
Trennschicht aus PE-Folie, einlagig, Dicke 0,2 mm, Stöße überlappen, auf Betonflächen, als Unterlage für Zementestrich.
Menge: 165,500 m2
Leistungsbereichkatalog: 025

**1.1.4 Randdämmstreifen PE-Schaum D 8mm H 200mm**
STLB-Bau 2025-10 025, Katalog-Nr. LP6/10/01.01.0004
Randdämmstreifen aus PE-Schaum, Dicke 8 mm, Höhe 200 mm.
Menge: 209,000 m
Leistungsbereichkatalog: 025

**1.1.5 Wärmedämmschicht Fußboden PS-Hartschaum EPS D 35mm 0,035W/(mK) DEO**
STLB-Bau 2025-10 025, Katalog-Nr. LP6/10/01.01.0005
Wärmedämmschicht für Fußboden, aus Polystyrol-Hartschaum EPS DIN EN 13163, als Platte, Dicke 35 mm, Bemessungswert der Wärmeleitfähigkeit max. 0,035 W/(mK), Nennwert der Wärmeleitfähigkeit max. 0,033 W/(mK), einlagig, Anwendungsgebiet DIN 4108-10 DEO, als Unterlage für Estrich.
Menge: 165,500 m2
Leistungsbereichkatalog: 025

**1.1.6 Trittschalldämmschicht PS-Hartschaum EPS 3kN/m2 35-2mm 30MN/m3 0,035W/(mK) DES**
STLB-Bau 2025-10 025, Katalog-Nr. LP6/10/01.01.0006
Trittschalldämmschicht aus Polystyrol-Hartschaum EPS DIN EN 13163, lotrechte Nutzlasten (Einzellasten bis 2 kN, Flächenlasten bis 3 kN/m2), als Platte, Lieferdicke 35 mm, Stufe Zusammendrückbarkeit kleiner gleich 2 mm (CP 2) DIN 4108-10, dynamische Steifigkeit kleiner gleich 30 MN/m3, Bemessungswert der Wärmeleitfähigkeit max. 0,035 W/(mK), Nennwert der Wärmeleitfähigkeit max. 0,034 W/(mK), geringe Zusammendrückbarkeit - sg, Anwendungsgebiet DIN 4108-10 DES.
Menge: 165,500 m2
Leistungsbereichkatalog: 025

**1.1.7 Abdeck. PE-Folie D 0,2mm**
STLB-Bau 2025-10 025, Katalog-Nr. LP6/10/01.01.0007
Abdeckung aus PE-Folie, Dicke 0,2 mm, Stöße überlappen, auf Dämmschichten, am Randdämmstreifen bis Oberkante Estrich hochführen, Estrichnenndicke 70 mm, als Unterlage für Zementestrich.
Menge: 165,500 m2
Leistungsbereichkatalog: 025

**1.1.8 Zementestrich Estrich auf Dämmschicht Betonstahlgitter 50/50/2 verz 5kN/m2 C25 F5 D 65mm**
STLB-Bau 2025-10 025, Katalog-Nr. LP6/10/01.01.0008
Zementestrich CT, einschichtig, als Estrich auf Dämmschicht DIN 18560-2, bewehrt mit Betonstahlgitter 50/50/2, verzinkt, lotrechte Nutzlasten (Einzellasten bis 4 kN, Flächenlasten bis 5 kN/m2), Druckfestigkeitsklasse C25 DIN EN 13813, Biegezugfestigkeitsklasse F5 DIN EN 13813, Estrichnenndicke 65 mm, für Flächen in Innenräumen, zur Aufnahme von Fliesen-/Plattenbelägen im Dünnbett.
Menge: 104,500 m2
Leistungsbereichkatalog: 025

**1.1.9 Zementestrich Estrich auf Dämmschicht 5kN/m2 C25 F4 D 75mm**
STLB-Bau 2025-10 025, Katalog-Nr. LP6/10/01.01.0009
Zementestrich CT, einschichtig, als Estrich auf Dämmschicht DIN 18560-2, unbewehrt, lotrechte Nutzlasten (Einzellasten bis 4 kN, Flächenlasten bis 5 kN/m2), Druckfestigkeitsklasse C25 DIN EN 13813, Biegezugfestigkeitsklasse F4 DIN EN 13813, Estrichnenndicke 75 mm, für Flächen in Innenräumen, zur Aufnahme von elastischen/textilen Belägen, Oberfläche von Hand glätten.
Menge: 61,000 m2
Leistungsbereichkatalog: 025

**1.1.10 Estrich Durchdringung anpassen**
STLB-Bau 2025-10 025, Katalog-Nr. LP6/10/01.01.0010
Estrich an Durchdringung anpassen,
Maße in cm 'Stützen: ca. 40/40 bis 60/40 cm'
.
Menge: 8,000 m
Leistungsbereichkatalog: 025

**1.1.11 Estrich Durchdringung anpassen**
STLB-Bau 2025-10 025, Katalog-Nr. LP6/10/01.01.0011
Estrich an Durchdringung anpassen, bis 0,1 m2 Einzelgröße,
Maße in cm 'z.B. Bodenabläufe, Rohrdurchführungen,
rund, d = bis 20 cm'
.
Menge: 2,000 St
Leistungsbereichkatalog: 025

**1.1.12 Estrich Durchdringung anpassen**
STLB-Bau 2025-10 025, Katalog-Nr. LP6/10/01.01.0012
Estrich an Durchdringung anpassen, bis 0,1 m2 Einzelgröße,
Maße in cm 'z.B. Bodenabläufe, Rohrdurchführungen,
rund, d = bis 25 cm'
.
Menge: 1,000 St
Leistungsbereichkatalog: 025

**1.1.13 Estrichvertiefung im Bereich Sauberlauf, Zulage**
Katalog-Nr. LP6/10/01.01.0013
Estrichvertiefung im Bereich Sauberlauf herstellen, inkl. der erforderlichen Abschalarbeiten,
als Zulage für zuvor beschriebene Zement-Estricharbeiten

Tiefe:  ca. 2,5 cm
Menge: 2,000 m2

### Bereich 2 Verbundestrich

#### Abschnitt 2.1 Zement-Verbundestrich

**2.1.1 Untergrund kugelstrahlen absaugen Beton laden transp. LKW AN bis 1km nicht schadstoffbelastet ges.Vergüt.Entsorg.**
STLB-Bau 2025-10 036, Katalog-Nr. LP6/10/02.01.0001
Kugelstrahlen und Absaugen des Untergrundes aus Beton, für Estricharbeiten, aufgenommene Stoffe sammeln, auf LKW des AN laden, transportieren, zur zugelassenen Lagerfläche des AG, Transportweg bis 1 km, Abfall ist nicht gefährlich, nicht schadstoffbelastet, Entsorgung wird gesondert vergütet.
Menge: 137,000 m2
Leistungsbereichkatalog: 036

**2.1.2 Untergrund reinigen Beton laden LKW AN**
STLB-Bau 2025-10 033, Katalog-Nr. LP6/10/02.01.0002
Reinigen des Untergrundes aus Beton, von grober Verschmutzung, aufgenommene Stoffe sammeln, auf LKW des AN laden, Abfall ist nicht gefährlich, nicht schadstoffbelastet, die Entsorgung wird gesondert vergütet.
Menge: 137,000 m2
Leistungsbereichkatalog: 033

**2.1.3 Abfall nicht gefährlich AVV170101 nicht schadstoffbelastet EBV 2023 RC-1 LKW AN transp. entsorgen Verwertungsanlage bis 100km Vergüt.Entsorg. AN**
STLB-Bau 2025-10 087, Katalog-Nr. LP6/10/02.01.0003
Bau- und Abbruchabfälle, Beton, Ziegel, Fliesen und Keramik,
nicht gefährlich, Abfallschlüssel nach AVV (Abfallverzeichnis-Verordnung) 170101 Beton,
nicht schadstoffbelastet, Werte gemäß Ersatzbaustoffverordnung 2023 sind eingehalten,
Charakterisierung gemischter Bauschutt Klasse RC-1 nach EBV 2023, Anlage 1, Tabelle 1,
auf Fahrzeug lagernd, mit LKW des AN transportieren, entsorgen, max. Gesamtgewicht ohne Beschränkung, zur Verwertungsanlage, Transportweg bis 100 km, Vergütung der Entsorgung übernimmt AN.
Menge: 0,400 t
Leistungsbereichkatalog: 087

**2.1.4 Voranstrich auftragen EP-Grundierung**
STLB-Bau 2025-10 025, Katalog-Nr. LP6/10/02.01.0004
Voranstrich auftragen, auf Boden, Untergrund Beton, in einem Arbeitsgang, mit Epoxidharz-Grundierung, mit Quarzsand abstreuen.
Menge: 137,000 m2
Leistungsbereichkatalog: 025

**2.1.5 Randdämmstreifen PE-Schaum D 30mm H 300mm**
Katalog-Nr. LP6/10/02.01.0005
Randdämmstreifen aus PE-Schaum, Dicke 30 mm, Höhe 300 mm.
Menge: 115,000 m

**2.1.6 Zementestrich Verbundestrich C25 F4 D 25mm**
STLB-Bau 2025-10 025, Katalog-Nr. LP6/10/02.01.0006
Zementestrich CT, als Verbundestrich DIN 18560-3, unbewehrt, Druckfestigkeitsklasse C25 DIN EN 13813, Biegezugfestigkeitsklasse F4 DIN EN 13813, Estrichnenndicke 25 mm, für Flächen in Innenräumen, zur Aufnahme von Beschichtungen, Oberfläche reiben,
Hersteller und Typ 'Fußbodenaufbau: FB-02
Rutschhemmung: R9'
.
Menge: 26,500 m2
Leistungsbereichkatalog: 025

**2.1.7 Zementestrich Verbundestrich C25 F4 D 25mm**
STLB-Bau 2025-10 025, Katalog-Nr. LP6/10/02.01.0007
Zementestrich CT, als Verbundestrich DIN 18560-3, unbewehrt, Druckfestigkeitsklasse C25 DIN EN 13813, Biegezugfestigkeitsklasse F4 DIN EN 13813, Estrichnenndicke 25 mm, für Flächen in Innenräumen, zur Aufnahme von Beschichtungen, Oberfläche reiben,
Hersteller und Typ 'Fußbodenaufbau: FB-02
Rutschhemmung: R10'
.
Menge: 72,500 m2
Leistungsbereichkatalog: 025

**2.1.8 Zementestrich Verbundestrich C25 F4 D 25mm**
STLB-Bau 2025-10 025, Katalog-Nr. LP6/10/02.01.0008
Zementestrich CT, als Verbundestrich DIN 18560-3, unbewehrt, Druckfestigkeitsklasse C25 DIN EN 13813, Biegezugfestigkeitsklasse F4 DIN EN 13813, Estrichnenndicke 25 mm, für Flächen in Innenräumen, zur Aufnahme von Beschichtungen, Oberfläche reiben,
Hersteller und Typ 'Fußbodenaufbau: FB-02
Rutschhemmung: R11'
.
Menge: 38,000 m2
Leistungsbereichkatalog: 025

**2.1.9 Schließen Randfuge elast.Dichtstoff B 30mm T 30mm**
STLB-Bau 2025-10 025, Katalog-Nr. LP6/10/02.01.0009
Schließen von Fugen als Randfuge, DIN EN 13318, mit elastischem Dichtstoff, einschl. Fugenvorbehandlung und -hinterfüllung, Fugenbreite 30 mm, Verhältnis Fugenbreite zu Dichtstofftiefe 2:1, Fugentiefe 30 mm.
Menge: 115,000 m
Leistungsbereichkatalog: 025

**2.1.10 Estrich Durchdringung anpassen**
STLB-Bau 2025-10 025, Katalog-Nr. LP6/10/02.01.0010
Estrich an Durchdringung anpassen,
Maße in cm 'Stützen: ca. 40/40 bis 60/40 cm'
.
Menge: 6,000 m
Leistungsbereichkatalog: 025

**2.1.11 Estrich Durchdringung anpassen**
STLB-Bau 2025-10 025, Katalog-Nr. LP6/10/02.01.0011
Estrich an Durchdringung anpassen, bis 0,1 m2 Einzelgröße,
Maße in cm 'z.B. Bodenabläufe, Rohrdurchführungen,
rund, d = bis 20 cm'
.
Menge: 2,000 St
Leistungsbereichkatalog: 025

**2.1.12 Anschlagprofil Alu eloxiert H 25mm**
Katalog-Nr. LP6/10/02.01.0012
Anschlagprofil für Estrich, aus Aluminium (eloxiert), Höhe 25 mm, Farbton silber.
Menge: 3,000 m

**2.1.13 Estrichvertiefung im Bereich Sauberlauf, Zulage**
Katalog-Nr. LP6/10/02.01.0013
Estrichvertiefung im Bereich Sauberlauf herstellen, inkl. der erforderlichen Abschalarbeiten,
als Zulage für zuvor beschriebene Zement-Estricharbeiten

Tiefe:  ca. 2,5 cm
Menge: 4,000 m2

### Bereich 3 Hartstoffestrich

#### Abschnitt 3.1 Zement-Hartstoffestrich

**3.1.1 Untergrund kugelstrahlen absaugen Beton laden transp. LKW AN bis 1km nicht schadstoffbelastet ges.Vergüt.Entsorg.**
STLB-Bau 2025-10 036, Katalog-Nr. LP6/10/03.01.0001
Kugelstrahlen und Absaugen des Untergrundes aus Beton, für Estricharbeiten, aufgenommene Stoffe sammeln, auf LKW des AN laden, transportieren, zur zugelassenen Lagerfläche des AG, Transportweg bis 1 km, Abfall ist nicht gefährlich, nicht schadstoffbelastet, Entsorgung wird gesondert vergütet.
Menge: 275,500 m2
Leistungsbereichkatalog: 036

**3.1.2 Untergrund reinigen Beton laden LKW AN**
STLB-Bau 2025-10 033, Katalog-Nr. LP6/10/03.01.0002
Reinigen des Untergrundes aus Beton, von grober Verschmutzung, aufgenommene Stoffe sammeln, auf LKW des AN laden, Abfall ist nicht gefährlich, nicht schadstoffbelastet, die Entsorgung wird gesondert vergütet.
Menge: 275,500 m2
Leistungsbereichkatalog: 033

**3.1.3 Abfall nicht gefährlich AVV170101 nicht schadstoffbelastet EBV 2023 RC-1 LKW AN transp. entsorgen Verwertungsanlage bis 100km Vergüt.Entsorg. AN**
STLB-Bau 2025-10 087, Katalog-Nr. LP6/10/03.01.0003
Bau- und Abbruchabfälle, Beton, Ziegel, Fliesen und Keramik,
nicht gefährlich, Abfallschlüssel nach AVV (Abfallverzeichnis-Verordnung) 170101 Beton,
nicht schadstoffbelastet, Werte gemäß Ersatzbaustoffverordnung 2023 sind eingehalten,
Charakterisierung gemischter Bauschutt Klasse RC-1 nach EBV 2023, Anlage 1, Tabelle 1,
auf Fahrzeug lagernd, mit LKW des AN transportieren, entsorgen, max. Gesamtgewicht ohne Beschränkung, zur Verwertungsanlage, Transportweg bis 100 km, Vergütung der Entsorgung übernimmt AN.
Menge: 0,800 t
Leistungsbereichkatalog: 087

**3.1.4 Voranstrich auftragen EP-Grundierung**
STLB-Bau 2025-10 025, Katalog-Nr. LP6/10/03.01.0004
Voranstrich auftragen, auf Boden, Untergrund Beton, in einem Arbeitsgang, mit Epoxidharz-Grundierung, mit Quarzsand abstreuen.
Menge: 275,500 m2
Leistungsbereichkatalog: 025

**3.1.5 Randdämmstreifen PE-Schaum D 30mm H 300mm**
Katalog-Nr. LP6/10/03.01.0005
Randdämmstreifen aus PE-Schaum, Dicke 30 mm, Höhe 300 mm.
Menge: 103,500 m

**3.1.6 Hartstoffestrich Verbundestrich, D 20mm, R10**
Katalog-Nr. LP6/10/03.01.0006
Zementgebundener Hartstoffestrich DIN 18560-7 bzw. DIN EN 13813, einschichtig, als Verbundestrich DIN 18560-3,
Beanspruchungsgruppe I (schwer),
Festigkeitsklasse CT 65 A
Hartstoffgruppe F 9A,
Nenndicke der Hartstoffschicht 20 mm,
FL mind. 15 kN/m², EL mind. 25 kN,
Rutschhemmung R10,
Oberfläche reiben.

Fußbodenaufbau: FB-03
Menge: 275,500 m2

**3.1.7 Schließen Randfuge elast.Dichtstoff B 30mm T 30mm**
STLB-Bau 2025-10 025, Katalog-Nr. LP6/10/03.01.0007
Schließen von Fugen als Randfuge, DIN EN 13318, mit elastischem Dichtstoff, einschl. Fugenvorbehandlung und -hinterfüllung, Fugenbreite 30 mm, Verhältnis Fugenbreite zu Dichtstofftiefe 2:1, Fugentiefe 30 mm.
Menge: 103,500 m
Leistungsbereichkatalog: 025

**3.1.8 Estrich Durchdringung anpassen**
STLB-Bau 2025-10 025, Katalog-Nr. LP6/10/03.01.0008
Estrich an Durchdringung anpassen,
Maße in cm 'Stützen: ca. 40/40 bis 60/40 cm'
.
Menge: 12,000 m
Leistungsbereichkatalog: 025

**3.1.9 Anschlagprofil Alu eloxiert H 20mm**
STLB-Bau 2025-10 025, Katalog-Nr. LP6/10/03.01.0009
Anschlagprofil für Estrich, aus Aluminium (eloxiert), Höhe 20 mm, Farbton silber.
Menge: 4,000 m
Leistungsbereichkatalog: 025

**3.1.10 Estrichvertiefung im Bereich Sauberlauf, Zulage**
Katalog-Nr. LP6/10/03.01.0010
Estrichvertiefung im Bereich Sauberlauf herstellen, inkl. der erforderlichen Abschalarbeiten,
als Zulage für zuvor beschriebene Zement-Estricharbeiten

Tiefe:  ca. 2 cm
Menge: 2,000 m2

**3.1.11 Imprägnierung Boden Estrich EP**
STLB-Bau 2025-10 034, Katalog-Nr. LP6/10/03.01.0011
Imprägnierung an Boden, innen, Untergrund Estrich, Zementestrich, Bewertungsgruppe Rutschgefahr R 10 ASR A1.5,
Imprägnierung aus Epoxidharz, hydrophobierend und verfestigend,
Hersteller und Typ 'Ausführung in 2 Arbeitsgängen'
.
Menge: 275,500 m2
Leistungsbereichkatalog: 034
